# Britz, Schulcampus Multi-Bau
Angebotsaufforderung (GAEB 90, DA83)
DV-Nummer: B20105
Währung: EUR

## LOS 1 - ERDBAU UND STAHLBETONARBEITEN BO
Datum: 26.06.26

*Hinweis*
Die Gemeinde Britz plant den Neubau eines
multifunktionalen Ergänzungsbaus. Dieser soll
Räumlichkeiten für eine Schule sowie Vereine
beinhalten. Das eingeschossige, nicht
unterkellerte Gebäude wird hauptsächlich in
Holz-Modulbauweise errichtet und auf einer
elastisch gebetteten Bodenplatte gegründet. Das Dach
wird zum Teil als Flachdach und zum
Teil als Pultdach geplant. Die Mensa wird in
Elementbauweise erstellt.

Das Gebäude ist der Gebäudeklasse 3 zuzuordnen und
wird aufgrund seiner geplanten Nutzung
als Sonderbau einzustufen.

Standort:
Britz 16230, Am Grund 27
NN-Höhenlage < 45 m ü. NN
Windzone: 2
Schneelastzone: 2 (Norddeutsches Tiefland)
Erdbebenzone: keine Erdbebenzone (nach DIN 4149)
agR = 0,07 m/s² (nach DIN EN 1998)

Gebäudegeometrie:
Das Gebäude besitzt eine rechteckige Grundform mit
folgenden Hauptabmessungen:
L x B x H = 55,0 x 14,3 x 5,3 m

Lastabtrag:
Der vertikale Lastabtrag erfolgt sowohl im Modulbau
als auch im Elementbau über die
Dachdecken, welche auf Unterzügen bzw. Wänden gelagert
werden. Die Lasten aus den
Unterzügen werden über Stützen in die Gründung
eingeleitet. Die Lasten aus dem Erdgeschoss
werden im Bereich des Modulbaus über Modulböden in den
tragenden Achsen in die Gründung
abgetragen. Im Elementbau sind keine Bodenelemente
vorgesehen. Hier wird die Bodenplatte
direkt belastet.
Die zur Gebäudeaussteifung anzusetzenden
Horizontallasten infolge Wind werden über die
Ausbildung von Deckenscheiben auf die aussteifenden
Wandscheiben verteilt. Die Decken der
Vereins- und Fachräume werden aus
schallschutztechnischen Gründen nicht mit den
angrenzenden Decken verbunden. Demnach werden sie in
Gebäudequerrichtung unabhängig
vom Rest des Gebäudes ausgesteift. In
Gebäudelängsrichtung werden die Horizontallasten über
den Flur auf die aussteifenden Wandscheiben in Achse B
und C verteilt. In den
Außenwandachsen A und D werden die Module punktuell
gekoppelt.

Baugrund & Gründung:
Das Bauwerk soll über eine elastisch gebettet
Bodenplatte gegründet werden. Grundlage der
Bemessung bildet das Baugrundgutachten Nr.
21-0115-E0098-A vom 16.03.,2021 aufgestellt
vom Büro WILAB Straßenbau- und Baustoffprüfung GmbH &
Co. KG. Hieraus geht folgende
Gründungsempfehlung hervor:
Die zulässige Bodenpressungen betragen: sRd = 238 kN/m²
Das Bettungsmodul wird wie folgt festgelegt: ks = 10
MN/m³
Weitere Angaben, wie z.B. zur Ausführung des Planums,
Grundwasserstände bzw.
Grundwasserabsenkung, sind dem Baugrundgutachten zu
entnehmen. Die angenommenen
Werte sind vor der Ausführung der Bauarbeiten zu
überprüfen und durch die
Baugrundsachverständigen zu bestätigen.

Baugrube/ Verbau:
Für das Bauvorhaben sind Erd-/Gründungsarbeiten
vorgesehen. Es wird empfohlen, vor Beginn
der Arbeiten eine Kampfmittelanfrage bei der
zuständigen Behörde bzw. dem
Kampfmittelräumdienst durchführen zu lassen.

*Hinweis*
Für die Ausführung der beschriebenen Arbeiten sind die
derzeit geltenden Bestimmungen der VOB, Teil C,
DIN 18299 - Allg. Regelungen für Bauarbeiten jeder Art
sowie den Vorschriften der Berufsgenossenschaft zu
errichten. Der Leistungsbeschreibung liegt die DIN-ATV
18300 Erdarbeiten zugrunde.

Angrenzenden Gebäude und Grünanlagen dürfen, während
der Arbeiten nicht beschädigt werden.

Die regelmäßige Teilnahme an Baubesprechungen/
Bauberatungen ist verpflichend und einzurechnen.

Auf eine gute handwerkliche Qualität der Arbeit wird
besonderer Wert gelegt.

Die Einheitspreise verstehen sich für fix und fertige
Arbeiten
einschließlich aller Materialien, soweit dieses nicht
anders
in den Positionen beschrieben ist, Haupt- und
Nebenleistungen, sowie aller sonstigen Kosten, als
Festpreise.
Sämtliche Leistungen umfassen:
das Liefern und Einbauen der benötigten Stoffe, die
erforderlichen Hilfsmittel wie Arbeitsgerüste,
Abstützungen, Materialaufzüge etc., dass Schützen
angrenzender Bauteile, das Schützen fertiger Leistungen
bis zur Abnahme, das ordnungsgemäße Entsorgen von
Wertstoffen, Sperrmüll, Sondermüll und Bauschutt,
soweit dies in den Positionen nicht anders genannt ist.
 - ( die Kosten für Aufstellung, Vorhaltung und Abfuhr
von Bauschuttcontainern trägt der AN, diese
Leistungen sind in die Einheitspreise einzukalkulieren
und werden ebenfalls nicht gesondert vergütet)
- Stundenlohnarbeiten dürfen nur nach ausdrücklicher
Genehmigung und Anordnung des Bauherrn
ausgeführt werden. Die Nachweise über geleistete
Stundenlohnarbeiten (Arbeitsberichte/Stundenzettel)
müssen wöchentlich von der mit der Objektüberwachnung
beauftragten Person unterschrieben werden.

Zur Abrechnung anerkannt werden nur Leistungen, die
planerisch oder gemeinsam mit der örtl. Bauleitung
auf der Baustelle vorab festgelegt, sowie in
Taglohnrapporten und Aufmaßblättern, die von der örtl.
Bauleitung regelmäßig gegengezeichnet sind, genau
erfasst wurden.
Nicht ausdrücklich vereinbarte Arbeiten werden nicht
vergütet.

Der bei den Arbeiten anfallende Schmutz und Schutt ist
unaufgefordert ohne besondere Vergütung zu
beseitigen und ordnungsgemäß zu entsorgen.

Die in den einzelnen Positionen festgelegte Qualität
der Materialien ist Grundlage für die Ausführung der
Arbeiten. Gleichwertige Materialien sind gesondert in
einem Nebenangebot zu kalkulieren. Die
Gleichwertigkeit eines Alternativproduktes ist durch
die Beilegung der Produktdatenblätter darzustellen.

Hat ein Bieter gegenüber den in der
Leistungsbeschreibung aufgeführten Art und Weise der
Ausführung der
Arbeiten Bedenken, so ist dies bei Angebotsabgabe
schriftlich zu begründen.

Alle Arbeiten sind mit äußerster Vorsicht und Sorgfalt
zu erledigen. Das Instandsetzen vermeidbarer
Schäden geht zu Lasten des AN.

Für die an der Baustelle beschäftigten Handwerker hat
der AN die notwendige Fachkenntnis schriftlich und
zusätzlich zu den gem. VOB/A erforderlichen Nachweisen
mit Abgabe des Angebotes vorzulegen. Der AN
muss gewährleisten, dass über die Dauer der Arbeiten
eine gleichbleibende Arbeitskolonne  eingesetzt wird,
geführt von einem versierten Meister oder Polier,. Die
Beseitigung vermeidbarer Schäden aufgrund
unsachgemäßer Ausführungen oder Einsatz von
ungenügendem Werkzeug und Schutzvorrichtungen geht zu
Lasten des AN.

Personelle Kontinuität und ständige Anwesenheit des
leitenden Mitarbeiters vor Ort sind Vertragsbedingung.
Der für die Leitung vorgesehene Mitarbeiter ist unter
Angabe seiner Qualifikation mit Abgabe des Angebotes
zu benennen.

Der Auftraggeber behält sich vor, einzelne Positionen
nicht oder nur teilweise zu vergeben.

Steuerabzug bei Bauleistungen: Der Auftragnehmer
verpflichtet sich, jede vom zuständigen Finanzamt
vorgenommene Änderung in Bezug auf die vorgelegte
Freistellungsbescheinigung (§ 48b EstG) dem
Auftraggeber unverzüglich schriftlich mitzuteilen.

Die gewählten Materialien müssen den Planungsvorgaben
(LV-Text, Planzeichnungen) entsprechen, wenn
im Verlauf der Bauausführung nicht ausdrücklich andere
Vereinbarungen getroffen werden. Alle Materialien
und Bauteile, die im Leistungsverzeichnis,
Beschreibungen oder Zeichnungen nicht eindeutig in
Form und
Dimension, Ausführung und Zusammensetzung beschrieben
sind, müssen vor dem Einbau bzw. Ausbau von
der Bauleitung genehmigt werden. Ansonsten kann die
Bauleitung darauf bestehen, dass diese Materialien
auf Kosten des AN wieder ausgetauscht werden.
Änderungen sind nur nach Rücksprache mit der Bauleitung
und deren schriftlicher Bestätigung möglich.

Arbeitsunterbrechungen sowie Stillstandszeiten bedingt
durch Witterung, oder Unvorhergesehenes sind nicht
auszuschließen und werden nicht gesondert vergütet.

Arbeitsunterbrechungen infolge der gewählten
Einbautechnologie sind in die Einheitspreise
einzukalkulieren
und werden ebenfalls nicht gesondert vegütet.

Die Baustelle ist bei Abbrucharbeiten täglich und
sonst wöchentlich aufzuräumen.

Der AN hat fertige Leistungen bis zu vollständigen
Endabnahme vor Beschädigungen zu schützen.

*Hinweis*
1.  Die Baustelleneinrichtung umfasst alle, für die
sach- und fachgerechte Herstellung der beschriebenen
Leistungen, erforderlichen Baumaschinen, Geräte und
Gerüste in der Anlieferung, Vorhaltung, Unterhaltung,
Standfestigkeit und Abtransport, sowie die
Unterbringung aller Arbeitskräfte. Der AN sorgt selbst
für den
Verschluss und die Bewachung.

2.  Stillliegezeiten infolge Schlecht- und
Frostwetter und höherer Gewalt usw. werden nicht
besonders
vergütet.

3.  Für alle Leistungen und Maßnahmen sind die
einschlägigen Unfallverhütungs- und
Sicherheitsvorschriften maßgebend und zu beachten.

4.  Besichtigung des Baugeländes
Dem AN wird von Angebotserstellung einer
Ortsbesichtigung als Kalkulationsgrundlage empfohlen.
  Hierzu gehört auch
        * Zufahrt zu dem Baugelände
        * Platz für Baustelleneinrichtung
        * mögliche Baustromversorgung
        * mögliche Telefonversorgung
        * mögliche Wasser- und Abwasseranschlüsse
        * Lagermöglichkeiten
        * Abstimmung aller erforderlichen Punkte mit
  Behörden,
  Versorgungs- und Entsorgungsunternehmen etc.
Der Bieter führt dies jedoch eigenverantwortlich durch.

5.  Leistungsumfang
In diesem Gewerk sind alle Leistungen einzurechnen,
welche bis Abschluss der Baumaßnahme erforderlich
sind. Nach Anmahnung durch die Bauleitung sind die
Leistungen  unverzüglich zu verstärken. Dies betrifft
leichtes und  schweres Gerät, Lager- und
Aufenthaltsräume, Sanitärräume etc.

6.  Baustelleneinrichtungsplan
Der Bieter legt spätestens 2 Wochen nach
Auftragserteilung einen Baustelleneinrichtungsplan mit
Angabe
von
        * Standort und Art der Geräte
        * Lager-, Aufenthaltsräume gemäß ASR 45/ 1-6
        * Waschräume gemäß ASR 47/ 1-3, 5
        * Verkehrswege
        * Ver- und Entsorgung dem AG vor.
Dieser Plan ist mit der Bauleitung des AG abzustimmen
und nach Erfordernis zu überarbeiten, auch
mehrfach.

7.  Terminplan
1 Woche vor Baubeginn legt der AN einen Terminplan für
seine Arbeiten vor. Diese Termine müssen auf
den vereinbarten Ausführungsterminen beruhen. Der
Terminplan ist als Balkenplan zu erstellen und muss die
einzelnen Arbeiten für die einzelnen Bereiche und
Tätigkeitsbereiche aufzeigen. Der Terminplan ist nach
Aufforderung zu ergänzen und zu überarbeiten.

8.  Baustellenreinigung
Der Bieter hat während der gesamten Bauzeit das
Bauwerk und das Baugrundstück verantwortlich für die
eigenen Gewerke laufend aufzuräumen, zu reinigen und
den Bauschutt abzufahren.

Ungeachtet dessen entfällt bei den anderen Gewerken
nicht die Pflicht, ihre Verunreinigungen zu beseitigen.
Für diesen Zweck sind Müllgroßbehälter an einem
gekennzeichneten Ort zur Verfügung zu stellen, die vom
Anbieter abzufahren sind, sobald sie voll sind. Der
Rohbau-AN regelt die Mitbenutzung und die Vorhaltung
für
die Nachfolgeunternehmer und die Gebührenabrechnung
direkt mit den beteiligten Firmen.
Die Kosten für die Mitbenutzung anderer Unternehmer
sind mit einzukalkulieren.

12.  Räumung der Baustelle
Nach Aufforderung durch die Bauleitung hat der AN
seine von ihm auf der Baustelle benutzten Bereiche
unverzüglich zu räumen und zu säubern, um Platz für
die Folgegewerke zu schaffen; der ursprüngliche
Zustand der Baustellen- Einrichtungs- fläche muss
kostenlos wiedererstellt werden. Hierzu gehört auch das
Umlagern von Material usw. während der Bauzeit.
Ansprüche jeglicher Art gegen den AG sind
ausgeschlossen.

13.  Vorgenannte Punkte 1. - 12. sind in der
nachfolgend beschriebenen Position vollständig
anzubieten

14.  Vorgen. Einrichtungen sind an das Kanalnetz anzuschließen, erforderliche Genehmigungen,
Gebühren, Anschlüsse, Leitungsführungen, Erdarbeiten,
sind Sache des AN und werden nicht gesondert
vergütet.

15.  Für Abwässer besteht Anschlusspflicht (Kanal)
einschl. Oberflächenwasser.

16.  Die Erstellung und der Rückbau ausreichender
Baustellenanschlüsse erfolgt durch den AN gem.
LV-Pos..

Erstellung eines ausreichenden Baustellen -Aschlusses
für Wasser

*  Vor- und Unterhaltung von 2- 3 Zapfstellen auf
dem Gelände nach den Bestimmungen des örtlichen EVU
  erfolgt durch den AN.

*Hinweis*
Prüfzeugnisse, Herstellerdatenblätter und Zulassungen
für die vom AN zum Einbau oder zur zeitweisen
Überlassung vorgesehenen Stoffe und Bauteile zum
Nachweis ihrer Eignung und Güte sind dem AG vom AN
rechtzeitig, mindestens jedoch 10 Arbeitstage vor
Fertigungs - bzw. Ausführungsbeginn, in
übersichtlicher,
prüfbarer Papierform 2 - fach zu übergeben. Für nicht
geregelte Bauprodukte und Bauarten sind vom AN
Verwendbarkeitsnachweise, z .B . A llgemeine
bauaufsichtliche Zulassungen, allgemeine
bauaufsichtliche
Prüfzeugnisse oder Zustimmungen im Einzelfall
vorzulegen. Die hiermit verbundenen Kosten sind in die
Einheitspreise der jeweiligen Positionen einzurechnen.
Sind Zustimmungen im Einzelfall erforderlich, so sind
diese durch den AN herbeizuführen, sofern im
Leistungsverzeichnis nicht ausdrücklich abweichend
angegeben.

### Titel 01 STUNDENLOHNARBEITEN

*Hinweis*
Stundenlohnarbeiten werden nur auf Anweisung durch den
Bauherrn/die Bauleitung ausgeführt. Die Abrechnung
erfolgt
nach Stundenzetteln. Diese sind jede Woche, spätestens
jedoch bei der nächsten Bauberatung unaufgefordert der
Bauleitung vorzulegen. Geschieht dies nicht, so werden
die
Stunden nicht vergütet.

Der Verrechnungssatz für die jeweilige Arbeitskraft
umfasst
sämtliche Aufwendungen, insbesondere dem tatsächlichen
Lohn (einschließlich vermögenswirksamer Leistungen)
mit den
Zuschlägen für Gemeinkosten.
Sozialkassenbeiträge, Winterbauumlage und desgleichen,
sowie Lohn- und Gehaltsnebenkosten und Zuschläge für
Überstunden sind einzurechnen.

**01.1 Vorarbeiter- /Polierstunden**
*** Stundenlohnarbeiten
Arbeitsstunden eines Facharbeiters zum Stundennachweis.
Polierstunden.
Menge: 16,000 h

**01.2 Facharbeiter**
*** Stundenlohnarbeiten
Arbeitsstunden eines Facharbeiters zum Stundennachweis.
Menge: 16,000 h

**01.3 Auszubildender/ Bauhelfer**
*** Stundenlohnarbeiten
Arbeitsstunden eines Bauhelfers/Auszubildenden zum
Stundennachweis.
Menge: 8,000 h

### Titel 02 BAUSTELLENEINRICHTUNG

**02.1 Baustelleneinrichtung**
Komplette Einrichtung der Baustelle entsprechend den
jeweiligen Erfordernissen.  An- und Abfuhr, Auf- und
Abbau und
Betrieb sämtlicher nach Ermessen des Unternehmens zur
raschen Fertigstellung des Objektes eingesetzter
Maschinen,
Werkzeuge, Geräte, Materilalcontainer, Hilfs- und
Transport,
Hebeanlagen, Absturzsicherung, Aufenthaltscontainer.
Einzurechnen sind außerdem:
- erforderliche Genehmigungen für Baustrom und
Bauwasser
und Abwasseranschlüsse
- Sicherungsmaßnahmen entsprechend der geltenden
Vorschriften
- wöchentliches Aufräumen der Baustelle.
Anfallender Schutt ist eigenständig zu beräumen.
Besondere Lagerung von Baustoffe und eventuelle Kosten
für
Zwischenlagerung sowie Lieferung zur Baustelle trägt
der
Unternehmer.
Menge: 1,000 psch

**02.2 Vorhaltung Baustelleneinrichtung**
Verlängerung der vor genannten Baustelleneinrichtung
je Stück
pro Woche.
Menge: 10,000 StWo

**02.3 Stellung Bautoiletten**
Stellung einer erforderlichen Bautoilette mit
Waschbecken und
integriertem Wassertank, zur Nutzung aller am Bau
beteiligten
Gewerke, einschl. der erforderlichen werktäglichen
Reinigung,
Vor- und Unterhaltung für die gesamte Bauzeit
(Beheizung in
den Wintermonaten eingeschlossen), sowie Abbau nach
Aufforderung durch die Bauleitung. Ausführung
entsprechend
den gültigen Arbeitsstätten-Richtlinien. Die
Aufstellung und die
Vorhaltung erfolgt über die Bearbeitungszeit des Loses
1
hinhaus, bis zur Fertigstellung des Gebäudes
(Fertigstellung
Roh-und Ausbaubaugewerke).
Menge: 1,000 St

**02.4 Vorhaltung Bautoiletten**
Vorgenannte Bautoilette Vorhaltung über die
Grundeinsatzzeit
hinaus.
Menge: 40,000 StWo

**02.5 Bauzaun, Stahlrahmen (mobil), h = 2,00 m**
Bauzaun, Stahlrahmen (mobil), h = 2,00 m
- aus mobilen Stahlrahmenelementen mit
Rundstabfüllstäben
- Stützenfüße aus Beton, zum Einstecken der
Stahlrahmenelemente
- einschl. sämtl. Verbindungen und Kupplungen etc.
- Der Bauzaun ist gegen Aushebeln zu sichern.
- Bauzaun aufstellen, unterhalten und beseitigen,
vorgesehen für Einzäunung des Bearbeitungsbereiches
(Bodenplatte, sonstiges), nach Angabe der Bauleitung.
- Inkl. einer zweiflügeligen Toranlage. Eine Kette mit
Zahlenschloss zur Sicherung des Tores ist ebenfalls in
die
Position einzurechnen.
- Alle Bauzaunfeldern sinde mittels geeigneter
Schellen zu
verschrauben.
- Die Aufstellung und die Vorhaltung erfolgt über die
Bearbeitungszeit des Loses 1 hinhaus, bis zur
Fertigstellung
des Gebäudes (Fertigstellung Roh-und Ausbaubaugewerke).
Menge: 250,000 m

**02.6 Vorhaltung Bauzaun**
Vorhaltung Bauzaun (Pos. vor) in lfmWo.
Menge: 10000,000 lfmW

**02.7 Erstellen Schnurgerüst**
Schnurgerüst rings um die herzustellenden Bodenplatte
erstellen, zur Festlegung der Gebäudeabmessungen und
Achsen, entsprechend den baurechtlichen Vorschriften,
vorhalten und entfernen, - einschl. erforderlicher
standfester
Unterkonstruktion sowie hierfür ggf. erforderliche
Bohr-, Grab-
und Aushubarbeiten
- Ausführung in Abhängigkeit vom Bauablauf,
- Die Abnahme des Schnurgerüstes ist vom AN zu
beantragen.

Die relevante Bezugspunkt für die Erstellung des
Schurgerüstes
werden durch einen bauseits beauftragten Vermesser
vorgegeben. Die notwendigen Vorleistungen sind
kurzfristig vor
Baubeginn mit dem nachfolgend aufgeführten
Vermessungsbüro abzustimmen:

Dipl.-Ing. Derksen und König
offentlich bestellte Vermessungsingenieure
Brenzstraße 7b
14482 Potsdam
Tel.: 03331/704312-0
Mail: info@derksen-koenig.de
Menge: 1,000 psch

**02.8 Abnahme Schnurgerüst durch Vermesser**
vorgen. Schurgerüst von einem unabhängigen
Vermessungsbüro in allen maßlich relevanten Punkten
überprüfen lassen. Festgestellte Abweichungen sind in
einem
Meßprotokoll darzustellen, das Schnurgerüst ist
entsprechend
nachzuarbeiten.
Menge: 1,000 psch

**02.9 Baustromkasten**
Herstellung Bauustromeinrichtungen für für die
Ausführung der nachfolgend
beschriebene  Arbeiten sowie für die Zwecke anderer AN
sind für die Dauer der
Bauzeit.
Maßgebende Vorschriften:
VDE- Bestimmungen
Vorschriften des zuständigen EVU
DIN- Normen
Vorschriften der Berufsgenossenschaft und
der Gemeinde- Unfallversicherung.

 Aufbau Unterhaltung und Abbaun eines
Baustellenhauptverteilers, 230/ 400 V ~ 50
Hz, mit:
  8 Steckdosen 230 V
  2 CEE Steckdosen 16 A, 5-polig, 400 V
  2 CEE Steckdosen 32 A, 5-polig, 400 V
  CEE Steckdosen mit Vorsicherung Steckdosen mit
Leitungsschutzschaltern C 16A,
  1- pol, Schutzmaßnahme FI- Schutzschaltung
an Anschlußpunkt anschließen und nach Beendigung der
Bauzeit demontieren. Es
sind ca. bis zu 25 Meter Kabel vom Anschlußpunkt bis
zum Baustromkasten in die
Pos.einzurechnen.

Die einschlägigen VDE-Vorschriften für den Betrieb der
elektrischen Anlagen und
Geräte und die Vorschriften der Berufsgenossenschaften
 (BGI 608) sind einzuhalten.
Menge: 1,000 St

**02.10 Vorhaltung Baustromkasten**
Verlängerungvorhaltung des vorgenannten
Baustromkastens.
Menge: 40,000 StWo

**02.11 Bauwasser - Standrohr mit Zähler**
Stellung und Betrieb eines Standrohrs mit Wasserzähler
für die
Bauwasserversorgung des nachfolgend beschriebenen
Gewerkes. Der Anschluß erfolgt an einem nahe an am
Baufeld
befindlichen Hydranten.
Die AN hat das vorgenannten Standrohr beim öffentlichen
Wasserversorger zu leihen und nach Beendigung der
Arbeiten
wieder abzugeben.

Die Abrechnung der tatsächlichen Wasserverbräche
erfolgt
über eine vertraglich vereinbarten Umlagesatz im dem
AG.
Menge: 1,000 St

**02.12 Vorhaltung Standrohr**
Vorhaltung des Standrohres.
Menge: 10,000 Wo

**02.13 Demontage Teilbereich Zaunanlage**
Demontage eines Teilbereiches der vorhandenen
Zaunanlage
gem. beiliegender Planung als Grundlage für die
Erstellung der
Baustelleneinreichtungsfläche.

Bauteile:
ca. 10 Stück - Stabmattenzaunfelder: Höhe ca. 120 cm,
Breite ca. 250 cm
ca. 11 Stück Zaunpfosten: Höhe ca. 120 cm

Die Zaupfosten sind inkl. der Fundamente auszubauen.
Die
Betonblöcke an den Pfostenenden sind abzustemmen und zu
entsorgen.

Die Zaunelemente sind sind auf dem Schulgelände bis
zur evtl.
Wiederverwendung einzulagern.
Menge: 1,000 psch

### Titel 03 ERD- UND TIEFBAUARBEITEN

**03.1 Teilflächen Asphalt zurückbauen**
Teil-/ Einzelflächen aus Asphalt im Bereich des
geplanten
Baufeldes für die Sohlplatte sowie im Bereich von
notwendigen
Rohleitungstrassen zwischen Multi-Bau und Schulgebäude,
zurrückbauen und Abbruchmaterial fachgerecht entsorgen.

Stärke der Asphaltschicht ca. i.M 10 bis 15 cm

Mengenermittlung nach Aufmaß an der Entnahmestelle.

Für die Herstellung der beschriebenen Leistung sind
alle dafür
notwendigen Arbeitsgänge und Materialien vom AN in die
Position mit einzukalkulieren.
Menge: 50,000 m²

**03.2 Oberboden abtragen, entsorgen, 30 cm**
Oberboden im Baufeld profilgerecht lösen, fördern und
laden,
mit LKW des AN zur Verwertungsanlage abfahren.
Oberboden ist von Fremdstoffen fernzuhalten.

Bezeichnung: humoser Oberboden, umgelagerte Böden
Aushub: nicht schadstoffbelastet
Abtragstiefe: bis zu 30 cm, bis ca. 39,795 mNHN
Zuordnung LAGA: Z0 (siehe beiliegendes
Baugrundgautachten)

Verwertungsgebühren werden vom AN übernommen.
Mengenermittlung nach Aufmaß an der Entnahmestelle.
Menge: 233,000 m³

**03.3 Baugrubenaushub**
Baugrube profilgerecht ausheben und Grobplanum
herstellen,
Bodenmaterial laden und fachgerecht entsorgen.

Bodenklasse: 3-5, gem. DIN 18300, bzw.
  Verfüllung Kies/Schotter
Aushubtiefe:  bis ca. 39,695mNH, i.M. ca. 20 cm
Arbeitsraum:  größe des Baufeldes zzgl. 1.5 m
umlaufender Arbeitraum, Baugrubenabböschungen gemäß DIN
sind einzuhalten
Zuordnung LAGA TR Boden: Z0 (siehe beiliegendes
Baugrundgutachten)

Mengenermittlung nach Aufmaß an der Entnahmestelle.
Menge: 100,000 m³

**03.4 Streifenfundamentaushub**
Aushub Streifenfundament, Boden maschinell lösen,
laden und
gem. Entsorgenrichtlinen entsorgen.

Gesamtbreite: ca. 40 cm
Gesamtlänge: ca. 138 m
Gesamtabtragstiefe: bis ca. 39,325 mNHN
Zweck:  Aushub Fundamente
Vorleistung:  Verfüllung unter Bodenplatte
Folgeleistung: Sauberkeitsschicht
Aushubtiefe:  ca. 60 cm ab OK-Baugrubenaushub
aus Pos. vor.
Bodenklasse: 3-5, gemäß DIN 18300, bzw.
  Verfüllung Kies/Schotter

Zuordnung LAGA TR Boden: Z0 (siehe beiliegendes
Baugrundgutachten)
Menge: 35,000 m³

**03.5 Sauberkeitsschicht Kies**
Füllmaterial einbauen als Sauberkeitsschicht in der
Baugraube,
profilgerecht, Kies-Sand-Gemisch 0/32, Schichtdicke
ca. 10
cm, inkl. verdichten.
Es ist ein Verdichtungsgrad Dpr 98 % auf der
Gründungssohle
zu erreichen und nachzuweisen
Menge: 77,000 m³

**03.6 Herstellen Planum Baugrube inkl. Verdichtung**
Planum herstellen
zulässige Abweichung von der profilgerechten Sollhöhe
+- 5 cm,
Feinplanum der Baugrubensohle, einschl. Verdichten mit
geeignetem Gerät. Qualitätssicherung nach ZTV E-StB.
Es ist ein Verdichtungsgrad Dpr 98 % auf der
Gründungssohle
zu erreichen und nachzuweisen.
Überschüssiges Bodenmaterial ist fachgerecht zu
entsorgen.
Menge: 775,000 m²

**03.7 Lastplattendruckversuche, Baugrube**
Dynamische Lastplattendruckversuche nach DIN 18134
Nachweis der geforderten Verdichtung des Bodens
Durchführung und Auswertung sowie Gerätestellung
erfolgt
durch Wahl des AN.
Die Verdichtung gemäß beiliegendem Bodengutachten ist
nachzuweisen
Menge: 10,000 St

**03.8 Böschung sichern**
Böschung der Baugrube sichern einschl. windsicherer
Befestigung, Vorhaltung und Rückbau.

Zweck: Sicherung der Böschung gegen Abrutschen
Material: PE-Folie > 0,5mm
Aufmaß: wahre Böschungsfläche
Menge: 150,000 m²

**03.9 Kies-Schotter-Tragschicht, d=30cm**
Kies- und Schottertragschicht Schottertragschicht,
lagenweise
verdichtet.
Zweck: Lastverteilungspolster sowie Auffüllungen Wegen
und
sonstiges, nach Erfordernis.
Anforderung: wasserdurchlässig,
spezifische Versickerungsfähigkeit
(k > 10^-4 m/s) gem. DIN 18130-1
Vorleistung: Aushub, verdichtet

Körnung: 8-32 mm
Einbauschichtdicke: ca. 30 cm
Toleranz: DIN 18202, Tab. 3, Zeile 1

Für die Herstellung der beschriebenen Leistung sind
alle dafür
notwendigen Arbeitsgänge und Materialien vom AN in die
Position mit einzukalkulieren.
Menge: 10,000 m³

**03.10 Rohrgraben für Grundleitungen (SW)**
Maschineller Aushub von Erdgräben für die Verlegung von
neuen Grundleitungen (SW+Fettabscheider) inkl.
Aufstellungsbereiche für Schächte, etc. gem.
beiliegender
Ausführungsplanung/ Grundleitungsplanung im Bereich
außerhalb des Gebäudes sowie unter der Sohlplatte.

Breite Grabensohle: ca. 0,50 m
Unterkante:
ca. ab 1,22 (38,5 mNHN) bis 2,05 m (37,67 mNHN) unter
OKG
Bodenklasse 3 bis 5

Der Bodenaushub ist seitlich zu lagern. Nach
Beendigung der
Verlegearbeiten ist der Erdgraben lagenweise bis zum
angegebenen Niveau zu verfüllen und verdichten.

Nicht mehr benötigter Boden ist abzutransportieren und
fachgerecht zu entsorgen, die Entsorgungsgebühren sind
vom
AN in die Position mit einzukalkulieren.

Der AN hat auf die fachgerechte Sicherung des Grabens
gegen
Nachrutschen des Erdreiches zu achten. Außerdem ist die
Breite des Grabens so zu wählen, dass die
Verdichtungsarbeiten beim Wiederverfüllen im vollen
Umfang
erfolgen können.

Die Positionierung der Entwässerungsleitung ist durch
den AN einzumessen und in einem Grundleitungsplan
einzuzeichnen. Die Plan ist nach Abschluß der
Baumaßnahme
in digitaler Form sowie 3-fach in Papierform an den
Bauherrn zu
übergeben.
Menge: 190,000 m

**03.11 Zulage Verbau Rohrgraben**
Zulage zur Pos. vor, für die Herstellung eines Verbaus
nach
statischen und konstruktiven
Erfordernissen, gem. DIN 4124.
Die Art des Verbaues erfolgt nach Wahl des AN.

Breite Grabensohle: ca. 0,50 m
Unterkante:
ca. ab 1,22 (38,5 mNHN) bis 2,05 m (37,67 mNHN) unter
OKG
Bodenklasse 3 bis 5
Menge: 130,000 m

**03.12 Zulage Handschachtung**
Zulage zum Rohrgrabenaushub der Vorposition in
Handschachtung. Die Position kommt nur nach vorheriger
Anweisung durch den AG und die örtl. Bauleitung zur
Ausführung/ Abrechnung.
Menge: 5,000 m³

**03.13 Kanalrohr aus PP-Vollwand, SN 10, DN100**
Kanalrohr aus PP-Vollwand, SN 10, DN100, KG 2000 als
Schutzwasser- und Fettabscheiderleitung.

Kanalrohr aus mineralgefülltem Polypropylen (PP) als
homogenes Vollwandrohr für die private und kommunale
Grundstücksentwässerung (SW).

Gefertigt nach DIN EN 14758 (in Anlehnung an DIN EN
1852-1),
geeignet für erdverlegte Freispiegelleitungen.

Eigenschaften:

Hohe Schlagzähigkeit und Abriebfestigkeit

Hohe Widerstandsfähigkeit gegen mechanische
Beanspruchung (z. B. Hochdruckspülung)

Glatte Innen- und Außenoberflächen zur Optimierung der
Hydraulik

Verminderte Inkrustationsneigung

Ringsteifigkeit: SN 10

Steckmuffe mit werkseitig eingelegtem
SBR-Lippendichtring
gemäß DIN EN 681

Schutz gegen Infiltration und Exfiltration

Nennweite: DN 100

gewähltes Fabrikat: '
'......................................................
.' '

liefern und montieren

Im Bereich der Sohlplatte ist die SW-Leitung durch die
im Titel
Stahlbetonarbeiten-Bodenplatte aufgeführte
Bodenplattendurchführung durchzuführen und am Ende mit
einer Endkappe zu verschließen. Die Anbindung der
Leitung
erfolgt dann durch das HLS-Gewerk.

Im Bereich des Übergabepunktes an den vorhandenen
Schmutzwasser-Hauptkanal, ist des Leitungsende
fachgerecht
anzuschließen.
Menge: 170,000 m

**03.14 Kanalrohr-Bogen aus PP-Vollwand,DN100,SN 10**
Kanalrohr-Bogen aus PP-Vollwand, DN100, nach
Erfordernis
z.B 45°, 67,5°,..etc. ,SN 10, KG 2000.

Bogen für erdverlegte Freispiegelleitungen aus
mineralgefülltem
Polypropylen (PP).

Gefertigt nach DIN EN 14758 (in Anlehnung an DIN EN
1852-1).

Eigenschaften:

Ringsteifigkeit: SN 10

Spitzende/Muffe-Ausführung

Steckmuffe mit SBR-Lippendichtring gemäß DIN EN 681

Schlagzäh und hochabriebfest

Nennweite: DN 100
Bogenwinkel: alle Gradmesser

Abrechnung: je Stück einschließlich Dichtring.

liefern und montieren
Menge: 50,000 St

**03.15 Kanalrohr-Abzweig,PP-Vollwand,DN100, SN 10**
Kanalrohr-Abzweig,PP-Vollwand, DN100,45°bzw. nach
Erfordernis, SN 10, KG 200

Abzweig für erdverlegte Freispiegelleitungen aus
mineralgefülltem Polypropylen (PP).

Gefertigt nach DIN EN 14758 (in Anlehnung an DIN EN
1852-1).

Eigenschaften:

Ringsteifigkeit: SN 10

Spitzende/Muffe-Ausführung

Steckmuffen mit SBR-Lippendichtringen gemäß DIN EN 681

Hohe chemische und mechanische Beständigkeit

Nennweite Hauptrohr: DN 100
Nennweite Abgang: DN 100
Abzweigwinkel: alle Gradmesser

Abrechnung: je Stück einschließlich Dichtringe.

liefern und montieren
Menge: 25,000 St

**03.16 Kanalrohr-Muffenstopfen,PP-Vollwand, DN100**
Kanalrohr-Muffenstopfen,PP-Vollwand, DN100, KG 2000.

Muffenstopfen zum drucklosen Verschließen von
Kanalrohr-Muffen aus mineralgefülltem Polypropylen
(PP).

Gefertigt nach DIN EN 14758 (in Anlehnung an DIN EN
1852-1).

Eigenschaften:

Passend für Steckmuffensystem

Dichtschluss über vorhandenen SBR-Dichtring

Nennweite: DN 100

Abrechnung: je Stück.

liefern und montieren
Menge: 20,000 St

**03.17 Kanalrohr aus PP-Vollwand, SN 10, DN125**
Kanalrohr aus PP-Vollwand, SN 10, DN125, KG 2000 als
Schutzwasserleitung.

Kanalrohr aus mineralgefülltem Polypropylen (PP) als
homogenes Vollwandrohr für die private und kommunale
Grundstücksentwässerung (SW).

Gefertigt nach DIN EN 14758 (in Anlehnung an DIN EN
1852-1),
geeignet für erdverlegte Freispiegelleitungen.

Eigenschaften:

Hohe Schlagzähigkeit und Abriebfestigkeit

Hohe Widerstandsfähigkeit gegen mechanische
Beanspruchung (z. B. Hochdruckspülung)

Glatte Innen- und Außenoberflächen zur Optimierung der
Hydraulik

Verminderte Inkrustationsneigung

Ringsteifigkeit: SN 10

Steckmuffe mit werkseitig eingelegtem
SBR-Lippendichtring
gemäß DIN EN 681

Schutz gegen Infiltration und Exfiltration

Nennweite: DN 125

gewähltes Fabrikat: '
'......................................................
.' '

liefern und montieren

Im Bereich der Sohlplatte ist die SW-Leitung durch die
im Titel
Stahlbetonarbeiten-Bodenplatte aufgeführte
Bodenplattendurchführung durchzuführen und am Ende mit
einer Endkappe zu verschließen. Die Anbindung der
Leitung
erfolgt dann durch das HLS-Gewerk.

Im Bereich des Übergabepunktes an den vorhandenen
Schmutzwasser-Hauptkanal, ist des Leitungsende
fachgerecht
anzuschließen.
Menge: 170,000 m

**03.18 Kanalrohr-Bogen aus PP-Vollwand,DN125,SN 10**
Kanalrohr-Bogen aus PP-Vollwand,DN125, nach
Erfordernis z.B
45°, 67,5°,..etc. ,SN 10, KG 2000.

Bogen für erdverlegte Freispiegelleitungen aus
mineralgefülltem
Polypropylen (PP).

Gefertigt nach DIN EN 14758 (in Anlehnung an DIN EN
1852-1).

Eigenschaften:

Ringsteifigkeit: SN 10

Spitzende/Muffe-Ausführung

Steckmuffe mit SBR-Lippendichtring gemäß DIN EN 681

Schlagzäh und hochabriebfest

Nennweite: DN 125
Bogenwinkel: alle Gradmesser

Abrechnung: je Stück einschließlich Dichtring.

liefern und montieren
Menge: 10,000 St

**03.19 Kanalrohr-Abzweig,PP-Vollwand, DN125, SN 10**
Kanalrohr-Abzweig,PP-Vollwand,DN125 ,45°bzw. nach
Erfordernis, SN 10, KG 2000.

Abzweig für erdverlegte Freispiegelleitungen aus
mineralgefülltem Polypropylen (PP).

Gefertigt nach DIN EN 14758 (in Anlehnung an DIN EN
1852-1).

Eigenschaften:

Ringsteifigkeit: SN 10

Spitzende/Muffe-Ausführung

Steckmuffen mit SBR-Lippendichtringen gemäß DIN EN 681

Hohe chemische und mechanische Beständigkeit

Nennweite Hauptrohr: DN 125
Nennweite Abgang: DN 125
Abzweigwinkel: alle Gradmesser

Abrechnung: je Stück einschließlich Dichtringe.

liefern und montieren
Menge: 5,000 St

**03.20 Kanalrohr-Muffenstopfen,PP-Vollwan, DN125**
Kanalrohr-Muffenstopfen,PP-Vollwand, DN125

Muffenstopfen zum drucklosen Verschließen von
Kanalrohr-Muffen aus mineralgefülltem Polypropylen
(PP).

Gefertigt nach DIN EN 14758 (in Anlehnung an DIN EN
1852-1).

Eigenschaften:

Passend für Steckmuffensystem

Dichtschluss über vorhandenen SBR-Dichtring

Nennweite: DN 125

Abrechnung: je Stück.

liefern und montieren
Menge: 5,000 St

**03.21 Schmutzwasser-Kontollschacht DN 600, 3 Abgänge DN100**
Schutzwasser-Kanalschacht DN 600, Schachtunterteil und
Steigrohr aus Polypropylen (PP), und Schachtdeckel als
Komplettelement liefern sowie höhen- und fluchtgerecht
einbauen.

Ausführung mit Schachtboden/Unterteil mit 3
Anschlussstutzen
DN 100 (rechts/mittig/links bzw. gem. TGA-Planung) für
KG-Schutzwasserrohre, inkl. integrierter Dichtungen
für eine
dauerhaft dichte Verbindung.

Schachtaufbau bestehend aus:

PP-Steigrohrund Teloskopabdeckung hohenverstellbar,
Länge
1000 bis zu 1500 mm (bis OKG)

Abdeckung: Gussdeckel mit Rahmen, Belastungsklasse B
125
nach DIN EN 124, Deckelmaß ca. 355 × 355 mm,
verschraubbar (z. B. 2 Innensechskantschrauben M10×50
oder
gleichwertig)

PP-Innenschale Orange für SW

Für die Herstellung der beschriebenen Leistung sind
alle dafür
notwendigen Arbeitsgänge und Materialien vom AN in die
Position mit einzukalkulieren
Menge: 4,000 St

**03.22 Schmutzwasser-Kontollschacht DN 600, 2 Abgänge DN100**
Schutzwasser-Kanalschacht DN 600, Schachtunterteil und
Steigrohr aus Polypropylen (PP), und Schachtdeckel als
Komplettelement liefern sowie höhen- und fluchtgerecht
einbauen.

Ausführung mit Schachtboden/Unterteil mit 2
Anschlussstutzen
DN 100 (rechts/mittig/links bzw. gem. TGA-Planung) für
KG-Schutzwasserrohre, inkl. integrierter Dichtungen
für eine
dauerhaft dichte Verbindung.

Schachtaufbau bestehend aus:

PP-Steigrohrund Teloskopabdeckung hohenverstellbar,
Länge
1000 bis zu 1500 mm (bis OKG)

Abdeckung: Gussdeckel mit Rahmen, Belastungsklasse B
125
nach DIN EN 124, Deckelmaß ca. 355 × 355 mm,
verschraubbar (z. B. 2 Innensechskantschrauben M10×50
oder
gleichwertig)

PP-Innenschale Orange für SW

Für die Herstellung der beschriebenen Leistung sind
alle dafür
notwendigen Arbeitsgänge und Materialien vom AN in die
Position mit einzukalkulieren
Menge: 2,000 St

**03.23 Schmutzwasser-Übergabeschacht DN 1000,L=2100 mm**
Schutzwasser-Übergabeschacht DN 1000, Schachtunterteil
und
Steigrohr aus Polypropylen (PP), und Schachtdeckel als
Komplettelement liefern sowie höhen- und fluchtgerecht
einbauen.

Ausführung mit Schachtboden/Unterteil mit 3
Anschlussstutzen
DN 125 (rechts/mittig/links bzw. gem. TGA-Planung) für
KG-Schutzwasserrohre, inkl. integrierter Dichtungen
für eine
dauerhaft dichte Verbindung.

Schachtaufbau bestehend aus:

PP-Steigrohrund Teloskopabdeckung hohenverstellbar,
Länge
2100 mm (bis OKG)

Abdeckung: Gussdeckel mit Rahmen, Belastungsklasse B
125
nach DIN EN 124, Deckelmaß ca. 355 × 355 mm,
verschraubbar (z. B. 2 Innensechskantschrauben M10×50
oder
gleichwertig)

PP-Innenschale Orange für SW

Für die Herstellung der beschriebenen Leistung sind
alle dafür
notwendigen Arbeitsgänge und Materialien vom AN in die
Position mit einzukalkulieren
Menge: 1,000 St

**03.24 Schmutzwasser-Kontrollschacht DN 1000,L=1500 mm**
Schutzwasser-Übergabeschacht DN 1000, Schachtunterteil
und
Steigrohr aus Polypropylen (PP), und Schachtdeckel als
Komplettelement liefern sowie höhen- und fluchtgerecht
einbauen.

Ausführung mit Schachtboden/Unterteil mit 3
Anschlussstutzen
DN 125 (rechts/mittig/links bzw. gem. TGA-Planung) für
KG-Schutzwasserrohre, inkl. integrierter Dichtungen
für eine
dauerhaft dichte Verbindung.

Schachtaufbau bestehend aus:

PP-Steigrohrund Teloskopabdeckung hohenverstellbar,
Länge
bis zu 1500 mm (bis OKG)

Abdeckung: Gussdeckel mit Rahmen, Belastungsklasse B
125
nach DIN EN 124, Deckelmaß ca. 355 × 355 mm,
verschraubbar (z. B. 2 Innensechskantschrauben M10×50
oder
gleichwertig)

PP-Innenschale Orange für SW

Für die Herstellung der beschriebenen Leistung sind
alle dafür
notwendigen Arbeitsgänge und Materialien vom AN in die
Position mit einzukalkulieren
Menge: 2,000 St

**03.25 Schmutzwasser-Kontrollschacht DN 1000,L=1500 mm**
Schutzwasser-Übergabeschacht DN 1000, Schachtunterteil
und
Steigrohr aus Polypropylen (PP), und Schachtdeckel als
Komplettelement liefern sowie höhen- und fluchtgerecht
einbauen.

Ausführung mit Schachtboden/Unterteil mit 2
Anschlussstutzen
DN 100 (rechts/mittig/links bzw. gem. TGA-Planung) für
KG-Schutzwasserrohre, inkl. integrierter Dichtungen
für eine
dauerhaft dichte Verbindung.

Schachtaufbau bestehend aus:

PP-Steigrohrund Teloskopabdeckung hohenverstellbar,
Länge
bis zu 1500 mm (bis OKG)

Abdeckung: Gussdeckel mit Rahmen, Belastungsklasse B
125
nach DIN EN 124, Deckelmaß ca. 355 × 355 mm,
verschraubbar (z. B. 2 Innensechskantschrauben M10×50
oder
gleichwertig)

PP-Innenschale Orange für SW

Für die Herstellung der beschriebenen Leistung sind
alle dafür
notwendigen Arbeitsgänge und Materialien vom AN in die
Position mit einzukalkulieren
Menge: 1,000 St

**03.26 Fettabscheider einbauen**
Fettabscheider EasyClean ground NS 3, Standard,
1190-1740
mm, Klasse D liefern und fachgerecht auf Kiesbettung
gemäß
Vorgaben der TGA-Planung einbauen.

Ausführung
Hinweis Einbau: Erdeinbau frostfreie Tiefe 1700 mm
Entsorgungsvariante: Standard
Nenngröße (NS): 3
Entsorgungsart: manuell mit Saugschlauch
Tragfähigkeit (DIN 19901): E4

Allgemeine Merkmale
Material: PE
Norm: EN 1825: 2004, DIN 4040-100
Einbausituation: Einbau ins Erdreich
Auslieferungszustand: installationsfertig
(Verbindungsteile sind
bauseits anzuschließen)

Abmessungen
Gewicht netto: 255 kg
Gewicht brutto: 255 kg
Einbautiefe: 1190 - 1740 mm
Art der Höhenverstellbarkeit: teleskopisches
Aufsatzstück, 5
Grad neigbar
Länge: 1700 mm
Breite: 1090 mm
Höhe: 1820 mm
Einbautiefe 37,84 mNHN

Anschluss Zu-/Auslaufstutzen: PE-HD-Rohre nach DIN
19537,
PVC-KG-Rohre nach DIN 19534, PP oder AS
Lichte Weite Einstieg (LW): 600 mm

Abdeckungsmerkmale
Abdeckungsart: Abdeckplatte
Abdeckung Material: Grauguss
Abdeckung Farbe: schwarz
Verriegelung: Lock & Lift
Belastungsklasse: D 400 (EN 124)
Dichtheit: geruchs- und tagwasserdicht

Abwasserinhalt
Abscheiderinhalt: 615 l
Fettschichtdicke max.: 125 mm
Gesamtvolumen: 915 l
Schlammfanginhalt: 300 l
Speichermenge an Fett: 120 l

Kessel Easyclean ground NS3 oder glw.

'.........'
angebotenes Produkt.

Für die Herstellung der beschriebenen Leistung sind
alle dafür
notwendigen Arbeitsgänge und Materialien vom AN in die
Position mit einzukalkulieren.
Menge: 1,000 St

**03.27 Probeentnahmeschacht für Fettabscheider einbauen**
Probenahmeschacht LW 450 für vorgenannten
Fettabscheider,
zum Einbau ins Erdreich, leerlaufend, wasserdicht,
beständig
gegen aggressive Abwässer, fachgerecht gem. TGA-Planung
einbauen.

Fließrichtung: gerade

Allgemeine Merkmale
Farbe: schwarz
Material: PE

Abmessungen
Gewicht netto: 15 kg
Gewicht brutto: 15 kg
Gefällesprung: 160 mm
Einbautiefe: 950 - 1300 mm
Art der Höhenverstellbarkeit: teleskopisches
Aufsatzstück
Länge: 730 mm
Verpackungsmaß Länge: 700 mm
Verpackungsmaß Breite: 800 mm
Verpackungsmaß Höhe: 1200 mm

Behälter/Grundkörper
Abstand Rohrsohle Zulauf zu Behälterboden: 205 mm
Auslauf Nennweite (DA): 110 mm
Auslauf Nennweite (DN): 100 mm
Zulauf Nennweite (DA): 110 mm
Zulauf Nennweite (DN): 100 mm
Lichte Weite Behälter (LW): 450 mm

Abdeckungsmerkmale
Abdeckung Material: Kunststoff
Belastungsklasse: A 15 (EN 124)
Dichtheit: geruchs- und tagwasserdicht

Kessel Probeentnahmeschacht oder glw.

'.........'
angebotenes Produkt

Für die Herstellung der beschriebenen Leistung sind
alle dafür
notwendigen Arbeitsgänge und Materialien vom AN in die
Position mit einzukalkulieren.
Menge: 1,000 St

**03.28 Fettabscheider-Kontrollschacht DN 1000,L=1700 mm**
Schutzwasser-Übergabeschacht DN 1000, Schachtunterteil
und
Steigrohr aus Polypropylen (PP), und Schachtdeckel als
Komplettelement liefern sowie höhen- und fluchtgerecht
einbauen.

Ausführung mit Schachtboden/Unterteil mit 2
Anschlussstutzen
DN 100 (rechts/mittig/links bzw. gem. TGA-Planung) für
KG-Schutzwasserrohre, inkl. integrierter Dichtungen
für eine
dauerhaft dichte Verbindung.

Schachtaufbau bestehend aus:

PP-Steigrohrund Teloskopabdeckung hohenverstellbar,
Länge
bis zu 1700 mm (bis OKG)

Abdeckung: Gussdeckel mit Rahmen, Belastungsklasse B
125
nach DIN EN 124, Deckelmaß ca. 355 × 355 mm,
verschraubbar (z. B. 2 Innensechskantschrauben M10×50
oder
gleichwertig)

PP-Innenschale Orange für SW

Für die Herstellung der beschriebenen Leistung sind
alle dafür
notwendigen Arbeitsgänge und Materialien vom AN in die
Position mit einzukalkulieren
Menge: 1,000 St

**03.29 Rohrgraben Trinkwasserleitung (TWK)**
Maschineller Aushub von Erdgräben für die Verlegung von
neuen Trinkwasserleitungen (TWK) gem. beiliegender
Ausführungsplanung/ Grundleitungsplanung.

Breite Grabensohle: ca. 0,50 m
Unterkante:
ca. 1,52 m (38,20 mNHN) unter OKG
Bodenklasse 3 bis 5

Der Bodenaushub ist seitlich zu lagern. Nach
Beendigung der
Verlegearbeiten ist der Erdgraben lagenweise bis zum
angegebenen Niveau zu verfüllen und verdichten.

Nicht mehr benötigter Boden ist abzutransportieren und
fachgerecht zu entsorgen, die Entsorgungsgebühren sind
vom
AN in die Position mit einzukalkulieren.

Der AN hat auf die fachgerechte Sicherung des Grabens
gegen
Nachrutschen des Erdreiches zu achten. Außerdem ist die
Breite des Grabens so zu wählen, dass die
Verdichtungsarbeiten beim Wiederverfüllen im vollen
Umfang
erfolgen können.

Die Positionierung der Entwässerungsleitung ist durch
ein eingelegtes Warnband "VORSICHT LEITUNG" 20 cm über
der Leitung zu verzeichnen und in einen
Grundleitungsplan einzumessen.
Menge: 90,000 m

**03.30 PE-Rohr Trinkwasserleitung verlegen**
Lieferung und fachgerechter Einbau einer
Trinkwasserdruckrohr aus  PE-HD (nach DIN EN 12201 und
DIN 8074/8075), Farbe: schwarz mit blauen Streifen
oder blau,
Nenndurchmesser DN 40, Wandstärke min. 3,7 mm,
DVGW-zertifiziert.Rohrleitung in frostsicherer Tiefe
(Regelüberdeckung = 1,20 m bis Oberkante Rohr) auf
planen
Grabensohlen des Rohrgrabens aus Pos. vor verlegen,
einschließlich aller erforderlichen Rohrverbindungen
(Schweißfittings oder mechanische Klemmfittings).

Im Bereich der Sohlplatte ist die TW-Leitung durch die
im Titel
Stahlbetonarbeiten-Bodenplatte aufgeführten
Leerrohreinsatz
durchzuführen und am Ende mit einer Endkappe zu
verschließen. Die Anbindung der TW-Leitung erfolgt dann
durch das HLS-Gewerk.

Im Bereich des Übergabepunktes ist das Leitungsende aus
dem Rohrgraben ebenfalls herauszuführen und mit einer
Endkappe zu verschließen. Die Anbindung der Leitung
erfolgt
dann durch den Netzträger zu einem spätern Zeitpunkt.
Menge: 95,000 m

**03.31 Rohrbettung, Sand 0/8 mm**
Rohrbettung und Schachtauflager aus Sand, für Teil-
oder
Vollummantelung sowie als Auflager der Schächte.

Ummantelungsdicke: < 20cm
Menge: 50,000 m³

**03.32 Druck- und Dichtheitsprüfung Abwasserrohrnetz**
Druck- und Dichtheitsprüfung Abwasserrohrnetz
(Freispiegelleitungen) nach DIN EN 1610, inkl.
Prüfprotokoll und
Freigabe für Folgegewerke

Ausführen einer Druck- und Dichtheitsprüfung des
installierten
Abwasserrohrnetzes (Freispiegelleitungen)
einschließlich aller
erforderlichen Nebenleistungen zur Feststellung der
Dichtheit
vor Inbetriebnahme und vor dem Verdecken/Weiterbauen.

Ausführung nach den anerkannten Regeln der Technik,
insbesondere unter Beachtung der DIN EN 1610 (Prüfung
mit
Luft "Verfahren L" oder Wasser "Verfahren W") sowie der
Einbindung in die Gebäude-/Grundstücksentwässerung
gemäß
DIN 1986-100 i. V. m. DIN EN 12056 / DIN EN 752 (soweit
anwendbar).

Leistungsumfang:

Festlegen der Prüfabschnitte, Vorbereiten der Anlage
zur
Prüfung (Absperren/Verschließen aller Öffnungen mit
geeigneten Prüfstopfen/Dichtkissen).

Durchführung der Dichtheitsprüfung mit Luft oder Wasser
gemäß DIN EN 1610 (Prüfverfahren, Grenzwerte,
Prüfzeiten
nach Norm; Wahl des Prüfmediums nach Vorgabe der
Planung/Besteller).

Kontrolle auf sichtbare Undichtigkeiten, dokumentierte
Bewertung "bestanden/nicht bestanden"; bei
Nichtbestehen sind
Undichtigkeiten zu lokalisieren, nach Instandsetzung
erneut zu
prüfen (Wiederholungsprüfung gesondert, sofern nicht
anders
ausgeschrieben).

Rückbau der Prüfeinrichtungen und Wiederherstellen der
Betriebsbereitschaft.

Dokumentation:

Erstellung eines Prüf-/Dichtheitsprotokolls mit Angabe
von
Prüfabschnitt, Prüfmedium (Luft/Wasser),
Prüfdruck/Prüfhöhe,
Prüfzeit, Messwerten/Ergebnis sowie Datum/Unterschrift;
Übergabe an Bauleitung/Planung.

Freigabe Folgegewerke:

Nach erfolgreicher Prüfung ist eine Freigabe zur
Weiterarbeit/Verdeckung an das nachfolgende Gewerk (z.
B.
Rohbau, Estrich, Trockenbau, Abdichtung) zu erteilen.
Weiterführende Arbeiten, insbesondere das Verdecken der
Leitungen, dürfen erst nach nachgewiesener, bestandener
Dichtheitsprüfung erfolgen.
Menge: 1,000 psch

**03.33 Leitungsgraben (ELT) ausheben**
Boden der Gräben für Versorgungsleitungen (ELT, Medien,
Telekommunikation, etc.) profilgerecht ausheben,
Ausführung mit geböschten Wänden, Aushub im Bereich der

Aushub zur Wiederverwendung seitlich lagern, nach
Verlegen
der Leitungen in Graben oberhalb der Leitungszone
einbauen und verdichten, überschüssigen
Boden von der Baustelle entfernen.
Aushubtiefe bis 1,25 m.
Sohlenbreite der Gräben ca. 0,50 m

Bodenklasse 3 bis 5,

Der Einbau der Leitungen erfolgt bauseits durch die
Folgegewerke (ELT,..).
Die Wiederverfüllung der Leitungsgraben darf erst nach
der
Freigabe der beteiligten Gewerke erfolgen.
Menge: 100,000 m

**03.34 Füllsand Leitungsgraben, Sand 0/8 mm**
Füllsand für Leitungsgräben liefern und einbauen
Material: Sand
0/8.
Menge: 30,000 m³

### Titel 04 STAHLBETONARBEITEN BODENPLATTE

**04.1 Sauberkeitsschicht C8/10 X0, 5cm**
Sauberkeitsschicht aus unbewehrtem Beton, Einbau unter
Bodenplatte bzw. bewehrten Fundamenten.

Vorleistung: verdichteter Baugrund
Folgeleistung: Dämmung, Bewehrung

Material: Magerbeton C8/10 X0, Einbauhöhe 5cm

Für die Herstellung der beschriebenen Leistung sind
alle dafür
notwendigen Arbeitsgänge und Materialien vom AN in die
Position mit einzukalkulieren.
Menge: 37,000 m³

**04.2 Dämmung unter der Bodenplatte, XPS, 60mm**
Dämmung unter Bodenplatten mit Styrodur
Hartschaumplatten
mit Stufenfalz einschl. Abdecken mit 2 Lagen PE-Folie,
0,2 mm,
kreuzweise verlegt, als Trennund Gleitschicht.

Zweck:  Wärmedämmung unter Bodenplatte
Vorleistung: Sauberkeitsschicht
Folgeleistung: Bewehrung, Bodenplatte
Material: XPS
  Styrodur, 4000CS
Plattendicke: 60 mm
Eigenschaften: WLG 035

Einbauort: unterhalb der Bodenplatte

Für die Herstellung der beschriebenen Leistung sind
alle dafür
notwendigen Arbeitsgänge und Materialien vom AN in die
Position mit einzukalkulieren.
Menge: 750,000 m²

**04.3 Randschalung Frostschürze + Sohlplattenrand**
Schalung für umlaufende Frostschürze und
Sohlpalttenrand
gem. beiliegender Schal-und Bewehrungsplanung.
2-häuptig, rau, einschl. Anlegen von Durchbrüchen. Im
EP
enthalten ist das Anlegen von Durchbrüchen,
Aussparungen
sowie das Durchführen von Leerrohren gemäß
Ausführungsplanung. Inkl. Rückbau der Schalung nach
Anschluss der Betonierarbeiten.

Schalungshöhe: Außen bis 80 cm, Innen 60 cm
Einbauort: Schalung für Frostschürze (Statik Pos.
BP-01)

Die angegebene Gesamtlänge beinhaltet die äußere und
innere
Schalungsebene.

Die Position beinhaltet alle erfoderlichen
Schalungs-und
Absteifungsmittel, bzw. Systemschalung nach Wahl des
AN.
Bewehrung wird gesondert erfasst.

Für die Herstellung der beschriebenen Leistung sind
alle dafür
notwendigen Arbeitsgänge und Materialien vom AN in die
Position mit einzukalkulieren.
Menge: 138,000 m

**04.4 Frostschürze C25/30**
Lieferung und fachgerechte Verarbeitung aller
notwendigen
Materialien zur Herstellung der umlaufenden
Frostschürze
gemäß Statik Pos. BP-01.

Frostschürzenbreite: 40 cm
Frostschürzenhöhe: 60 cm ( 20 cm Sohlplattenstärke,
siehe
Folgepos.)
Bewehrung:  Längsbewehrung 3 x Ø 12 oben + unten,
Bügelbewehrung R 188 A

Material: Beton C25/30, Expositionklasse XC2, norm
c=3,5 cm
Betonüberdeckung

Lieferung und Einbau des benötigten Betons sowie
Verdichtung
des Fundamentes.
Der Bewehrungsstahl ist in einer separaten Pos.
erfasst.

Für die Herstellung der beschriebenen Leistung sind
alle dafür
notwendigen Arbeitsgänge und Materialien vom AN in die
Position mit einzukalkulieren.
Menge: 33,000 m³

**04.5 Sohlplatte C25/30**
Herstellung einer bewehrten Sohlplatte  d= 20 cm
C25/30 XC2
mit Bewehrung Q424 oben und unten, Ø8/15 Stecker + 2
Ø12,
gem. Statik (Pos.BP-01).

Die Position beinhaltet die Herstellung der fertigen
Sohlplatte
incl. Bewehrungsstahl, aller Zuschlagstoffe,
Zwischenlagerung
und Anlieferung und alle dafür benötigten Maschinen,
Hilfsmittel
und Transportwege.
Der Schutz der Bausubstanz ist in die Pos. vom AN mit
einzukalkulieren.

Maße Sohlplatte:
L = 54,74 m
B =14,14 m
H = 0,20 m

Material: Beton C25/30, Expositionklasse XC2, norm
c=3,5 cm
Betonüberdeckung

Lieferung und Einbau des benötigten Betons sowie
Verdichtung
des Fundamentes.
Der Bewehrungsstahl ist in einer separaten Pos.
erfasst.

Für die Herstellung der beschriebenen Leistung sind
alle dafür
notwendigen Arbeitsgänge und Materialien vom AN in die
Position mit einzukalkulieren.
Menge: 155,000 m³

**04.6 Bewehrung Stabstahl BSt 500 S**
Baustahl als Stabstahl BSt 500 A liefern, schneiden,
biegen und
lt. Statik fachgerecht als konstruktive Bewehrung für
die
vorgenannten Fundamente, Balken, Zulagen, etc.
einbauen.

Material: Betonstahl BST 500 A gemäß beiligenden
Stahlliste
verschiedene Durchmesser zwischen 8 bis 12 mm
Für Körbe, Zulagen, etc.
- alle Abmessungen und Typen,
- liefern, zwischenlagern, schneiden, biegen, verlegen
- als Nebenleistungen sind einzurechnen: Montagebedarf,
Verschnitt, Kofferbügel, Abstandhalt
Menge: 1372,000 kg

**04.7 Bewehrung Mattenstahl BSt 500 A**
Baustahl als Mattenstahl BSt 500 A liefern, schneiden,
biegen
und lt. Statik fachgerecht als konstruktive Bewehrung
für die
vorgenannten Fundamente, Decke, etc. einbauen.

Material: Betonstahl BST 500 A gemäß beiliegender
Stahlliste
- alle Abmessungen und Typen (Q188-A, Q242-A)
- liefern, zwischenlagern, schneiden, biegen, verlegen
- als Nebenleistungen sind einzurechnen: Montagebedarf,
Verschnitt, Kofferbügel, Abstandhalter
Menge: 13960,000 kg

**04.8 Anschlusstrichter Bodenplattendurchführung**
Lieferung und fachgerechter Einbau eine HKD
Anschlusstrichter
zum Einbetonieren in Bodenplatten aus
wasserundurchlässigem
Beton, Abdichtung von KG-Rohren DN/OD 110 mm,
ermöglicht Ausgleich eines Versatzes (nach dem
Betonieren)
zwischen Fallrohr und Grundleitungsanschluss in jede
Richtung,
ersetzt rechteckige Aussparungen und damit verbundene
Nacharbeiten (Betonverguß), mit Klebeflansch (50 mm)
zum
Anschluss einer Dampfsperre nach DIN 18533 W1-E,
Gas- und druckwasserdicht, mit integrierter Libelle zur
lagemäßigen Ausrichtung des Anschlusstrichters,
mit integriertem Trittschutzeinsatz aus PP,
Anschlusstrichter
kann während der Bauphase zur Bodenplattenentwässerung
verwendet werden,  mit aufgebrachter Schutzfolie (inkl.
Einbauhinweisen) zur Funktionssicherung während der
Rohbauphase, für KG-Rohr DN/OD 110 mm
Außendurchmesser Klebeflansch 385 mm

liefern und nach Einbauanleitung des Herstellers
einbauen,
gem. beiliegender Grundleitungsplanung/ Übersicht
Bodenplatte

DOYMA HKD - Anschlusstrichter oder glw.

'.........'
angebotenes Produkt

Für die Herstellung der beschriebenen Leistung sind
alle dafür
notwendigen Arbeitsgänge und Materialien vom AN in die
Position mit einzukalkulieren.
Menge: 18,000 St

**04.9 Mehrsparten-Hauseinführung (ELT)**
Lieferung und Einbau eine Mehrsparten-Hauseinführung
zum
Anschluss von Versorgungsleitungen (ELT) bei nicht
unterkellerten Gebäuden, gem. beiliegender
Grundleitungsplanung/ Übersicht Bodenplatte

geprüft nach DVGW VP.601
Lieferumfang:
- stabile Aufstellvorrichtung mit Standfußverlängerung
- höhenverstellbares Bodenplattenelement

mit gas- und druckwasserdichter, umlaufender
Vierstegdichtung,

Spachtelflansch und Bauzeitschutzdeckel
- flexibles Leerrohrsystem FLS 90, Innendurchmesser:
80mm

(je 3 m) mit aufvulkanisierter Rastmuffe und
Verschlussdeckel
- höhenverstellbarer Estrichaufsatz mit Schutzfolie und
Höhenfixierung
- Installationsset bestehend aus

- KRASO  BKP Dichteinsatz - Strom  KBKP1S3M oder glw.

'.........'
angebotes Produkt

(Durchmesser: stufenlos Scheibentechnik 26-50 mm oder
blind)

inkl. Sekundärdichtung Strom -geteilt-
- Verlängerungsset
- Gleitmittel
- inkl. Leerrohraufsatz L=75 cm
liefern und fachgerecht montieren.

Für die Herstellung der beschriebenen Leistung sind
alle dafür
notwendigen Arbeitsgänge und Materialien vom AN in die
Position mit einzukalkulieren.
Menge: 4,000 St

**04.10 Bodeneinführung Nahwärmeleitung/ Wärmepumpe Ø 200mm**
Liefern und fachgerechtes Montieren einer
Bodeneinführung
als Rohrbogen zum Einführen und gas- und wasserdichten
Abdichten von Fernwärme-, Nahwärme- sowie
Wärmepumpenleitungen durch die Bodenplatte.Technische
Daten und Systembestandteile:
Ausführung: Rohrbogen,

System MSH Basic FUBO-FIX RB200 oder gleichwertig

'.........'
angebotenes Produkt

Innendurchmesser: min. 188 mm
Außendurchmesser: 200 mm

Lieferumfang:
Rohrbogen, teilbeschichtetes Futterrohr, Zentrierkeile
und
Befestigungselemente.
Als Komplettleistung inkl. eventuell benötigtes
Zubehör wie die
Ringraumdichtung (HSD/HRK), den Befestigungsbogen oder
Spiralschläuche, etc. auszuführen.

Montage: Zur Positionierung an der Aufstellvorrichtung
Fernwärme mittels separat erhältlichem Schellensystem /
Befestigungsbogen.
Abdichtung: Die Abdichtung der Medienleitung am
Rohrbogen
erfolgt über eine bauseits zugehörige, passende
Ringraumdichtung (z.B. HSD SSG oder HRK).

Für die Herstellung der beschriebenen Leistung sind
alle dafür
notwendigen Arbeitsgänge und Materialien vom AN in die
Position mit einzukalkulieren.
Menge: 1,000 St

**04.11 Fernwärmeleitung einbauen**
Lieferung und fachgerechter Einbau ein
Fernwärmeleistung
zwischen Außeneinheit der Wärmepumpe und HAR gem.
TGA-Planung.

Spezifikation:
- Flexibles, vorgedämmtes, selbstkompensierendes
Kunststoffrohrleitungssystem produziert gemäß DIN EN
15632
- Mediumrohr: vernetztes Polyethylen (PE-Xa) gemäß DIN
EN
ISO 15875, naturfarben, SDR 11 (PN 6),
sauerstoffdiffusionsdicht gemäß DIN EN 15632
- Dämmmaterial: geschlossenzelliger PEX-Schaum,
dauerelastisch, alterungsbeständig,
Wasseraufnahme gemäß EN 489 < 1,0 % vol.
- Mantelrohr: korrugiertes Polyethylen (PE-HD)

Uponor Ecoflex Thermo Rohr Twin HP
2x50x4,6+2x32x3,5/200
oder glw.

'.........'
angebotenes Produkt

Anwendung:
- Für die Erdverlegung, zum Transport von Heiz- oder
Kühlwasser
- Max. Temperatur- und Druckbelastung: +95 °C / 6 bar
- Betriebstemperatur 80 °C gemäß DIN EN 15632
- Statische Nachweisführung bei Erd- und
Verkehrslasten (SLW
60 = 60 t) nach ATV-DVWK-A127

Zertifizierung:
- KOMO Systemzertifizierung auf Basis der Kiwa
Richtlinie
BRL 5609
- CSTB Systemzertifizierung
- Deklaration nach DIN EN 15632 durch
Zertifizierungsstelle
Kiwa N.V.
- DIN CERTCO Wärmeverlustzertifizierung - Überwacht
nach
VDI 2055
Menge: 15,000 m

**04.12 Kabelschutzrohr für ELT Fettabscheider**
Lieferung und fachgerechter Einbau eines
Kabelschutzrohrs für
den ELT-Anschluss des Fettabscheiders, gem.
beiliegender
Planung.

Material:
biegsam; schwarz; Kabuflex R plus 450 co2ntrol oder
glw.

'.........'
angebotenes Produkt

Durchmesser: 40 mm
einzrechnenden Rohrlänge bis Anschlusspunkt:
ca. bis zu 15 m

Optimierte Verbundrohrbauweise (höhere
Druckfestigkeit), außen gewellt mit grüner gleitfähiger
Innenhaut für den schnellen Kabeleinzug.
Druckbeanspruchung Typ 450 und Schlagfestigkeit N nach
DIN EN 50626-1 (DIN EN 61386-24 bis 21.07.2026); unter
Beachtung der EN 1610 und der Verlegeanleitung des
Herstellers, liefern und fachgerecht nach den
Verlegerichtlinien
verlegen.

Inkl.Systemzubehör (Mauerkragenset und
Ringraumdichtung)
für  Bodenplattendurchführung nach Herstellungvorgaben.
Menge: 15,000 m

**04.13 Flächen reinigen**
Bodenplatten und Frostschürze  als Untergrund für
Abdichtungen von haftungsmindernder Verunreinigung
reinigen
und Beschichtungen entfernen, einschließlich Absaugung
gegen Staubentwicklung.

Untergrund von Staub und losen Verschmutzungen befreien
Untergrund auf Tragfähigkeit prüfen. Kleinteile wie
Dübel,
Schrauben, Haken, Scharniere und kleine Holzkeile aus
der
Wand entfernen. Kleinere Schadstellen reparieren. Inkl.
Entsorgung der Abbruchmaterialien und Verschmutzungen.

Untergrund: Beton
Menge: 850,000 m²

**04.14 Abklebung mit Bitumenbahn**
Lieferung und Einbau von Bitumenschweißbahnen zur
Herstellung einer Abklebung gegen Feuchtigkeit im
Bereich der
Bodenplatte, gem. Planung.
Die Abklebung ist fachgerecht mit einer
Mindestüberlappung
von 10,0cm herzustellen und an den aufgehenden Wänden
mindestens bis zum eingelegten Dämmstreifen der
aufgehenden Wände zu führen (ca. 20,0 cm). Einschl.
Voranstrich des Rohfussbodens mit einer Bitumenemulsion
gem. Herstellervorschrift.

Material: Bitumenschweißbahn GS 200 S4

Alle dafür notwendigen Materialien, Arbeitsgänge und
Nebenarbeiten sind vom AN in die Position mit
einzukalkulieren.
Menge: 775,000 m²

**04.15 Abdichtung Frostschürze**
Liefern und Herstellen Außenabdichtung erdberührter
Bauteile/
Frostschürze mit kunststoffmodifizierter
Bitumendickbeschichtung als Spachtelmasse in zwei
Arbeitsgängen mit Gewebeeinlage gemäß DIN 18533.

Bauteil: Fundamente/ Frostschürze außen
Untergrund: Beton
Wassereinwirkungsklasse W 1.2-E
Rissüberbrückung:  RÜ1-E - RÜ3-E
Trockenschichtdicke mindestens 4mm
Material:
Abdichtung aus einer 2.-komp., rissüberbrückenden,
Gummigranulat gefüllten, polymermodifizierten
Bitumendickbeschichtung (PMBC, geprüft nach DIN EN
15814
und PG-ÜBB) und einem Armierungsgewebe aus Kunststoff
ummantelten E-Glas herstellen.

Produktkenndaten:
Rissüberbrückung = 2 mm - Trockenrückstand ca. 80 Vol%
-
Schichtdickenrückstand > 80% bei einer Druckbelastung
von
0,3 MN/m¦ - Radondicht Verbrauch: Ca. 1,1 m²/m² Remmers
Tex 4,8/100 <4184> Ca. 5,0 kg/m²

Remmers PBD 2K <0886>
oder gleichwertig

'.........'
angebotenes Produkt

Für die Herstellung der beschriebenen Leistung sind
alle dafür
notwendigen Arbeitsgänge, Maschinen und Materialien
vom AN
in die Position mit einzukalkulieren.
Menge: 110,000 m²

**04.16 Perimeterdämmung, Wand, XPS, 60mm**
Perimeterdämmung aus extrudiertem Polystyrolplatten,
als
Wärmedämmung vor Wänden im Erdreich, geklebt, Platten
mit
umlaufendem Stufenfalz, dicht gestoßen.

Zweck:  Perimeterdämmung
Vorleistung: abgedichtete Fundamente/ Frostschürze
Folgeleistung: Verfüllung Baugrube
Material: XPS
  CS 300, 30N/cm²
Plattendicke: 60 mm
Eigenschaften: WLG 035

 Einbauort: Erdberührte Gründungsbauteile
Menge: 110,000 m²

**04.17 Wanddrainelement, 3-lagig**
3-lagige Drän- und Anfüllschutzbahn gemäß DIN 18533
nach
vollständiger Durchtrocknung der Abdichtung anbauen.

Zweck:  Dränage an erdberührten
  Außenwänden und Abdichtungsschutz
Vorleistung:  Außenwand mit Abdichtung

Gewähltes Produkt: Remmers DS Protect oder glw.

'.........'
angebotens Produkt

Für die Herstellung der beschriebenen Leistung sind
alle dafür
notwendigen Arbeitsgänge und Materialien vom AN in die
Position mit einzukalkulieren.
Menge: 110,000 m²

USt %: 19,00
